# Pellets en sacos de 15 Kg de Pellets Asturias. ENplus - A1 y PEFC

- Propiedad del archivo: CONSTRUNARIO
- Formato: FIEBDC-3/2012
- Programa: Construnario Versión 3.51
- Fecha de los precios: 15/09/2022
- Divisa: EUR

**C2202PEL_2** kg Pellets en sacos de 15 Kg de Pellets Asturias. ENplus - A1 y PEFC
Sacos de 15 kg. La presentación se realiza en palets de 72 sacos. PRODUCTO CON CERTIFICACIÓN ENplus - A1 y PEFC
