# Dispositivo para la eliminación de las humedades por capilaridad, Biodry

- Propiedad del archivo: CONSTRUNARIO
- Formato: FIEBDC-3/2012
- Programa: Construnario Versión 3.51
- Fecha de los precios: 05/05/2020
- Divisa: EUR

**C0904HUM_1** u Dispositivo para la eliminación de las humedades por capilaridad, Biodry
EL SISTEMA DE SECADO INCLUYE - Suministro e instalación del dispositivo Biodry para cubrir la superficie requerida. - Análisis y estudio, mediciones de campos electromagnéticos de altas y bajas frecuencias, estudio de ubicación óptima para maximizar la eficacia, así como su calibración y comprobación de su funcionamiento. Completamente instalado y funcionando. - Monitorización del secado que incluyen 2 revisiones mediante método termo-gravimétrico con análisis de la humedad en % en peso, contemplado por Normativa Europea UNI 110585/2003, para verificar el correcto secado del inmueble y cumplir las garantías de secado del sistema Biodry.
