# Fijación rápida FAST TURN

- Propiedad del archivo: CONSTRUNARIO
- Formato: FIEBDC-3/2012
- Programa: Construnario Versión 3.51
- Fecha de los precios: 08/11/2022
- Divisa: EUR

**FAST_TURN** u Fijación rápida FAST TURN
Las fijaciones FAST TURN se utilizan muy habitualmente en situaciones donde son necesarios un montaje y un desmontaje rápidos. Su simplicidad las convierte en la solución ideal para aplicaciones que requieren la retirada y la recolocación de paneles y protecciones. Con menos de medio giro sobre su eje, la fijación se suelta y se vuelve a colocar. Las fijaciones rápidas FAST TURN no requieren mantenimiento y son resistentes a las vibraciones. Están disponibles en 4 diámetros diferentes con diversas longitudes de perno para adaptarse a múltiples espesores de panel. Cada vez más fabricantes eligen FAST TURN para reducir los costes, mejorar sus productos y ofrecer valor añadido a sus clientes. Sus aplicaciones más habituales: cuadros eléctricos, unidades de aire acondicionado, compresores, paneles de inspección, cubiertas de retención de motores, protecciones para el ruido en diversos vehículos
