# Inserto roscado para metales HELICOIL® Smart

- Propiedad del archivo: CONSTRUNARIO
- Formato: FIEBDC-3/2012
- Programa: Construnario Versión 3.51
- Fecha de los precios: 08/11/2022
- Divisa: EUR

**HELICO_SMART** u Inserto roscado para metales HELICOIL® Smart
Böllhoff innova en su ya consolidada gama de insertos roscados para metales con el HELICOIL® Smart: un filete inserto con entrador que no es necesario romper. Su peculiaridad: el vástago de colocación lo retira hacia atrás al desenroscarlo y lo comprime, garantizando una instalación rápida y segura; de esta manera, este inserto roscado inteligente combina las características más ventajosas del HELICOIL® Plus con las del filete inserto HELICOIL® Tangfree. Fabricado también con un hilo de perfil rómbico, el inserto roscado HELICOIL® Smart forma una espiral elástica. Este nuevo paso en la tecnología de roscado se ha llamado Smart, inteligente en inglés, ya que es un inserto con entrador, aunque de hecho, sin él. No es necesario romper el entrador ni tampoco eliminarlo, lo hace solo, y no hay riesgo de que se quede el entrador en el componente. Otras ventajas adicionales: con el Helicoil Smart tenemos un vástago de colocación con dos funciones, podemos disponer del elemento de fijación y el aparato de colocación de un solo proveedor, y además la instalación es completamente automatizable. . Böllhoff ha creado asimismo una versión Free Running, que consiste en una rosca hembra perfectamente calibrada que puede utilizarse por ambos lados. Para enroscar el inserto, lo único que se necesita es el equipo de colocación Smart, del tamaño de una llave. Lo más especial es el control de la posición de la cuchilla. Al enroscar, la cuchilla tiene una función de inserción, mientras que al extraer, se convierte en una herramienta de plegado y compresión. La utilización de este sistema resulta especialmente eficiente, ya que permite una reducción de tiempos de montaje de un 20%, hace más sencilla la comprobación de seguridad y permite realizar agujeros ciegos de profundidad mínima, lo que lo hace idóneo para subconjuntos preensamblados, etc.
