# Tuerca roscada insertable KAPTI NUT®

- Propiedad del archivo: CONSTRUNARIO
- Formato: FIEBDC-3/2012
- Programa: Construnario Versión 3.51
- Fecha de los precios: 08/11/2022
- Divisa: EUR

**KAPTI_NUT** u Tuerca roscada insertable KAPTI NUT®
KAPTI NUT® es una solución de fijación mediante tuercas roscadas insertables con una gran resistencia. Permite fijar de manera permanente a un panel o componente una variedad de tuercas a través de un proceso de colocación mecánico. El sistema resulta especialmente adecuado para la colocación de múltiples tuercas en chapas y tiras delgadas de acero, y se puede aplicar sobre aluminio y acero inoxidable. Los tamaños de rosca cumplen con la tolerancia 6H de la ISO: Nuestro tratamiento superficial estándar para KAPTI NUT® es un zincado trivalente (3-15 µm que permiten 400 horas de resistencia a la corrosión) de acuerdo con la especificación ISO 9227. Se pueden diseñar piezas específicas adaptadas a las necesidades concretas de la aplicación. Es posible fabricar una versión con perno o pasador. Características técnicas: • Tuercas roscadas estructurales insertables • Alta resistencia mecánica • Compatibles con tornillos 8.8 • Un lado por completo a ras • Montaje en materiales recubiertos • Proceso de colocación sin humos ni calor • Mínimo consumo eléctrico • Respetuosas con el medio ambiente • Fabricadas de acuerdo con la norma ISO/TS 16949:2009 Ventajas adicionales comparadas con las tuercas de soldadura: fácil inspección visual, gran resistencia a la torsión, ahorro en costes de colocación, proceso de colocación rápido, adecuadas para materiales recubiertos, control preciso de la posición.
