# Asiento monobloque con respaldo medio-alto, referencia CR2 de Daplast. Gradas de huella estrecha/centros deportivos multiusos

- Propiedad del archivo: CONSTRUNARIO
- Formato: FIEBDC-3/2012
- Programa: Construnario Versión 3.51
- Fecha de los precios: 08/09/2022
- Divisa: EUR

**CR2_DAP** Asiento monobloque con respaldo medio-alto, referencia CR2 de Daplast. Gradas de huella estrecha/centros deportivos multiusos
Carcasa monobloque moldeada por inyección en plástico estabilizado de alta calidad (polipropileno copolímero). Superficie en brillo y cerrado en todo su perímetro de apoyo sobre grada para facilitar la limpieza. Frontal moldeado en escuadra de 35 mm, que bordea sobre el frente de grada. Fijación en un solo punto central de anclaje reforzado con planchuela de acero. Desagüe central. Con certificados de resistencia a la luz, aditivado antiUV, según norma 13200/4, certificado de resistencia al uso público severo (vandalismo) por Aidima, cumple la norma UNE EN 12727:01, y certificado en resistencia al fuego, mínimo según Norma M4, opcional Norma M2. Si el graderío cumple el patrón huella: 85 y contrahuella: 40 cm, el asiento se instala directamente a la grada, en caso contrario, contamos con varios soportes metálicos para corregir la altura de la grada.
