# Tribuna metálica fija (desmontable), referencia TM8540 de Daplast

- Propiedad del archivo: CONSTRUNARIO
- Formato: FIEBDC-3/2012
- Programa: Construnario Versión 3.51
- Fecha de los precios: 08/09/2022
- Divisa: EUR

**TM8540** Tribuna metálica fija (desmontable), referencia TM8540 de Daplast
Alternativa a un graderío de hormigón, se instala sin necesidad de obra y puede suministrarse cerrada tanto en contrahuellas como en laterales, aportando completa seguridad, sin huecos. Permite instalar cualquier modelo de asiento monobloque, incluso combinando varios modelos en la misma tribuna para destacar zonas VIP. Cumple con la normativa española y europe Estructura metálica (marcos, cerchas, crucetas, barandas) realizada en perfil de acero laminado en frio S275, que posteriormente, se galvaniza en caliente, con opción de cataforesis + pintado en poliéster con polimerización en horno. Tarimas de pasillo y peldaños: Tablero de 12 mm de espesor. Contrachapado 100% abedul y con film fenólico antideslizante, material resistente a la intemperie. Color acabado negro o marrón oscuro. Todas las tribunas llevan barandas de seguridad traseras y laterales. Los módulos de escalera tienen un escalón adicional para facilitar el acceso a la grada. Importante: el suelo debe presentar las mínimas variaciones de nivel (máx. 2%), para que los módulos se puedan ensamblar entre sí.
