# SITEC® Clip - Sistema de absorción con clip para uniones roscadas

- Propiedad del archivo: CONSTRUNARIO
- Formato: FIEBDC-3/2012
- Programa: Construnario Versión 3.51
- Fecha de los precios: 08/11/2022
- Divisa: EUR

**SITECCLIP** u SITEC® Clip - Sistema de absorción con clip para uniones roscadas
En línea con su sólido compromiso con la innovación, el Grupo Böllhoff presenta una nueva gama de elementos de fijación específico para la absorción de ruidos y vibraciones, los sistemas SITEC®. Dentro de esta gama de productos se cuentan cuatro variantes: el perno SITEC® Pin, la tuerca remachable SITEC® Rivet, el elemento de fijación con muelle y unión roscada SITEC® Spring, el modelo SITEC® Clip. En el caso del modelo Clip, los dos elementos de fijación son idénticos en diseño y están unidos a los dos lados de un alojamiento redondo - con una compensación de 90º. El tornillo se coloca a través del casquillo metálico del SITEC® Clip y se fija con una tuerca soldada en la parte posterior del elemento receptor. Como ventajas de este sistema se puede destacar que es apto para piezas con rango de espesor de entre 1 y 3 mm, es fácil de colocar sin necesidad de herramienta, y de manera fácil y rápida.
