# Dispositivos de acoplamiento rápido SNAPLOC®

- Propiedad del archivo: CONSTRUNARIO
- Formato: FIEBDC-3/2012
- Programa: Construnario Versión 3.51
- Fecha de los precios: 08/11/2022
- Divisa: EUR

**SNAPLOC** u Dispositivos de acoplamiento rápido SNAPLOC®
Elementos de fijación para absorber ruidos y vibraciones El elemento de fijación SNAPLOC® está compuesto por dos elementos: un pin SNAPLOC® y un receptor SNAPLOC® cuyo acoplamiento por encastre produce una unión rápida e instantánea. Como la unión rápida se produce por el acoplamiento de dos elementos, se puede montar y desmontar con fácilmente. Las uniones SNAPLOC® pueden ser integradas dentro del diseño de los componentes correspondientes. El SNAPLOC® puede adaptarse a los diseños y aplicaciones del cliente.
