# Perfil universal de aluminio, modelo Micro-Alu de Ben Group, no anodizado. 78.7" / 2 m. Para aplicaciones de montaje en superficie, empotradas o suspendidas

- Propiedad del archivo: CONSTRUNARIO
- Formato: FIEBDC-3/2012
- Programa: Construnario Versión 3.51
- Fecha de los precios: 26/05/2023
- Divisa: EUR

**B1888NA_2** m Perfil universal de aluminio, modelo Micro-Alu de Ben Group, no anodizado. 78.7" / 2 m. Para aplicaciones de montaje en superficie, empotradas o suspendidas.
Dimensiones mínimas para tiras LED de (0.39" / 10 mm) de ancho. Montaje simple. Aplicación versátil. Liviano. Buena transferencia de calor en relación a la superficie. APLICACIÓN - diseñado principalmente para interiores, p.ej. iluminación de armarios, escaleras, escaparates, etc. Con su pequeño tamaño, las luminarias se pueden ocultar en las paredes de los muebles con pequeños cortes transversales. - en la versión sellada, se puede utilizar afuera, por ejemplo en la fachada de los edificios, en los elementos de la arquitectura del jardín, en elementos de cercas, etc. MONTAJE - puede montarse con pegamentos de fijación seleccionados de forma adecuada, cintas adhesivas profesionales de doble cara, soportes de montaje metálicos y plásticos, así como soportes de montaje con ajuste de ángulo y mediante un muelle de montaje. INFORMACIÓN ADICIONAL - conveniente para doblar en el plano adyacente a la tira del LED. - puede ser equipado de las cubiertas (difusores) transparentes. y escarchadas, tapas de extremo plásticos aluminio-coloreados, tapas de extremo metalizados y tapas de extremo conductora. - no debe utilizarse para diodos que emiten altas temperaturas.
