# Monomando para lavabo, serie Apolo de Boet. Acabado: cromo

- Propiedad del archivo: CONSTRUNARIO
- Formato: FIEBDC-3/2012
- Programa: Construnario Versión 3.51
- Fecha de los precios: 30/06/2023
- Divisa: EUR

**BOET_010101** u Monomando para lavabo, serie Apolo de Boet. Acabado: cromo
Acabado: Cromo Cartucho Ø 25 Salida conducida, progresivo 90º Conexiones flexibles 450 mm. ø10 malla Aireador M-24x100 orientable. Presión de uso : Entre 1 - 5 bars recomendable 3 bars Caudal presión 3 bars: 6.6 l/m. Temperatura recomendable agua caliente 55ºC Tº Max. 65ºC. Resistencia presiones estáticas = 10 bars.
