# Monomando para baño ducha, serie Apolo de Boet. Con equipo de ducha

- Propiedad del archivo: CONSTRUNARIO
- Formato: FIEBDC-3/2012
- Programa: Construnario Versión 3.51
- Fecha de los precios: 30/06/2023
- Divisa: EUR

**BOET_010103** u Monomando para baño ducha, serie Apolo de Boet. Con equipo de ducha
Monomando baño-ducha APOLO cromo
