# Sistema manual/automático de puertas giratorias, referencia TSA 325 NT de GEZE. Para puertas de 3 o 4 hojas

- Propiedad del archivo: CONSTRUNARIO
- Formato: FIEBDC-3/2012
- Programa: Construnario Versión 3.51
- Fecha de los precios: 21/10/2020
- Divisa: EUR

**TSA325NT** u Sistema manual/automático de puertas giratorias, referencia TSA 325 NT de GEZE. Para puertas de 3 o 4 hojas
Sistema manual/automático de puertas giratorias, referencia TSA 325 NT de GEZE. Para puertas de 3 o 4 hojas Nombre comercial TSA 325 NT manual Manejo manual Sí Con reductor de velocidad (opcional) Sí Con automatismo de posicionamiento (opcional) Sí Función Servo Sí Diámetro interior (mín.) 1800 mm Diámetro interior (máx.) 3600 mm Para sistemas de puerta de 3 hojas Sí Para sistemas de puerta de 4 hojas Sí Altura paso libre* 3000 mm Altura de la cubierta (mín.) 75 mm Versión partes laterales VSG de 10 mm, panel con relleno de 22 mm, panel liso de 34 mm, vidrios especiales bajo solicitud Versiones constructivas del techo Techo guardapolvo con cubierta de madera, cobertor de chapa óptico, techo impermeable con vierteaguas Iluminación en la variante con techo Revestimiento del suelo Alfombra estriada, alfombra según deseo del cliente Cortina de aire Cortina de aire eléctrica, Cortina de aire de agua caliente, en función de la version constructiva del techo Disposición cierre nocturno Interior, Exterior Tipo cierre nocturno manual, automático Modelo cierre nocturno VSG de 10 mm, Vidrio ISO de 22 mm, panel con relleno de 22 mm, vidrios especiales bajo solicitud Bloqueo manual, Barra, electromecánica Tiradores de la puerta horizontales o verticales Sí Aro de suelo Sí Automatismo de pavimento Sí Pulsador para discapacitados Sí Homologaciones DIN 18650 Características del producto Para girar la hoja de la puerta tan solo hace falta ejercer una ligera presión con la mano Más económico que los accionamientos de puerta automáticos, dado que no incluye los dispositivos de seguridad acordes a la norma DIN 18650 Cerramiento preciso de las hojas de la puerta con las paredes laterales Elevado efecto de aislamiento contra corrientes de aire, inclemencias climáticas y ruidos El reductor de velocidad opcional regula la velocidad de rotación al alcanzar la velocidad máxima El mecanismo automático de posicionamiento opcional vuelve a colocar la puerta en la posición inicial después de pasar por ella Áreas de aplicación Sistemas de puerta de 3 o 4 hojas Puertas interiores y exteriores con baja frecuencia de paso Entradas de edificios representativos con una gran luz incidente Fachadas con construcción estrecha poste travesaño Fachadas de vidrio con las máximas exigencias de diseño Posibilidad de diámetros interiores de 1800 a 3600 mm Los sistemas de perfiles adecuados son los sistemas de perfiles con perfilería delgada y vidrio ISO y MONO, sistema todo vidrio (GGS), y sistema todo vidrio integrado (IGG)
