# Sistema manual/automático de puertas giratorias todo vidrio, referencia TSA 325 NT GG de GEZE. Para 3 o 4 hojas

- Propiedad del archivo: CONSTRUNARIO
- Formato: FIEBDC-3/2012
- Programa: Construnario Versión 3.51
- Fecha de los precios: 21/10/2020
- Divisa: EUR

**TSA325NTGG** u Sistema manual/automático de puertas giratorias todo vidrio, referencia TSA 325 NT GG de GEZE. Para 3 o 4 hojas
Sistema manual/automático de puertas giratorias todo vidrio, referencia TSA 325 NT GG de GEZE. Para 3 o 4 hojas Nombre comercial TSA 325 NT GG Manejo manual Sí Con reductor de velocidad (opcional) Sí Con automatismo de posicionamiento (opcional) Sí Manejo totalmente automático Sí Función Servo Sí Diámetro interior (mín.) 1800 mm Diámetro interior (máx.) 3000 mm Para sistemas de puerta de 3 hojas Sí Para sistemas de puerta de 4 hojas Sí Altura paso libre* 3000 mm Altura de la cubierta (mín.) 17 mm Versión partes laterales GG de 16 mm, vidrios especiales bajo solicitud Versiones constructivas del techo techo de vidrio Iluminación en el techo de vidrio no es posible Revestimiento del suelo Alfombra estriada, alfombra según deseo del cliente Cortina de aire bajo pedido Disposición cierre nocturno Exterior Tipo cierre nocturno manual Modelo cierre nocturno VSG de 10 mm Bloqueo manual Tiradores de la puerta horizontales o verticales Sí Aro de suelo Sí Automatismo de pavimento Sí Pulsador para discapacitados Sí Homologaciones DIN 18650 Características del producto Solución de accionamiento de marcha suave y resistente al desgaste, con una altura mín. de la cubierta de 17 mm Las técnicas de accionamiento y control están completamente ocultas en el suelo El techo de vidrio con perfiles reducidos brinda transparencia adicional Los perfiles de aluminio reducidos con bordes redondeados proporcionan una estética moderna Paredes de tambor de cristal de seguridad laminado (VSG) doblado Hojas de la puerta de cristal de seguridad de una lámina (ESG) con perfilería delgada Dos semicarcasas de cristal pretensado parcialmente (TVG) conforman el techo sostenido con soportes de punto de acero inoxidable Cerramiento preciso de las hojas de la puerta con las paredes laterales Elevado efecto de aislamiento contra corrientes de aire, inclemencias climáticas y ruidos Velocidad automática ajustable en función de la frecuencia de uso Posibilidad de utilizar la puerta de manera manual, por ejemplo, para realizar trabajos de limpieza Integración en red mediante CAN-Bus e integrable en los sistemas de gestión de la tecnología del edificio Detección autónoma de los errores y protocolización Entradas y salidas parametrizables para diversas funciones Batería integrada para apertura de emergencia en caso de errores relevantes para la seguridad, como fallo de corriente Áreas de aplicación Sistemas de puertas todo vidrio de tres y cuatro hojas Puertas interiores y exteriores con una elevada frecuencia de paso Entradas de edificios representativos con una gran luz incidente Fachadas con construcción estrecha poste travesaño Fachadas de vidrio con las máximas exigencias de diseño Posibilidad de diámetros interiores de 1800 a 3000 mm
