# Sistema de puerta corredera automática en vías de emergencia y evacuación, referencia Powerdrive PL-FR de GEZE. Para puertas de hasta 160 Kg

- Propiedad del archivo: CONSTRUNARIO
- Formato: FIEBDC-3/2012
- Programa: Construnario Versión 3.51
- Fecha de los precios: 02/05/2022
- Divisa: EUR

**POWERPLFR** u Sistema de puerta corredera automática en vías de emergencia y evacuación, referencia Powerdrive PL-FR de GEZE. Para puertas de hasta 160 Kg.
Sistema de puerta corredera automática en vías de emergencia y evacuación, referencia Powerdrive PL-FR de GEZE. Para puertas de hasta 160 Kg. Nombre comercial Powerdrive PL-FR Sólo sistemas de puerta de 1 hoja Sí Sólo sistemas de puerta de 2 hojas Sí Altura 150 mm / 200 mm Fondo 185 mm Peso de hoja (máx.) 160 kg Peso de hoja (máx.) 2 hojas 160 kg Anchura de apertura 1 hoja 700 mm - 3000 mm Anchura de apertura 2 hojas 800 mm - 3000 mm Rango de temperatura -15 °C - 50 °C Grado de protección IP20 Desconexión de corriente Interruptor principal en el mecanismo Homologaciones DIN 18650, EN 16005, DIN EN ISO 13849: nivel de funcionamiento D, AutSchR Características del producto Función de vía de evacuación con variante de accionamiento redundante Accionamiento muy potente para hojas grandes y pesadas, y amplios anchos de apertura Integración en red mediante CAN-Bus e integrable en los sistemas de gestión de la tecnología del edificio Detección autónoma de los errores y protocolización Opciones de ajuste para todos los parámetros de movimiento de la puerta Entradas y salidas parametrizables para diversas funciones Batería integrada para apertura de emergencia en caso de errores relevantes para la seguridad, como fallo de corriente Están disponibles de forma opcional diversos bloqueos mecánicos y eléctricos Áreas de aplicación Sistemas de puertas correderas de simple y doble hoja en vías de emergencia y evacuación Puertas interiores y exteriores con una elevada frecuencia de paso Anchos de apertura de 700 a 3000 mm Hojas con un peso máximo de 160 kg cada una Los sistemas de perfiles adecuados son los sistemas de perfiles con perfilería delgada y vidrio ISO y MONO, perfil de apriete de cristal de seguridad de una lámina, hojas con marco y de madera del lado de montaje
