# Sistema de puerta corredera automática, referencia Slimdrive SL NT de GEZE. Baja altura de construcción y línea de diseño clara

- Propiedad del archivo: CONSTRUNARIO
- Formato: FIEBDC-3/2012
- Programa: Construnario Versión 3.51
- Fecha de los precios: 21/10/2020
- Divisa: EUR

**SLIMSLNT** u Sistema de puerta corredera automática, referencia Slimdrive SL NT de GEZE. Baja altura de construcción y línea de diseño clara
Sistema de puerta corredera automática, referencia Slimdrive SL NT de GEZE. Baja altura de construcción y línea de diseño clara Nombre comercial Slimdrive SL NT Sólo sistemas de puerta de 1 hoja Sí Sólo sistemas de puerta de 2 hojas Sí Vidrio ISO con perfilería delgada Sí Vidrio MONO con perfilería delgada Sí Sistema de vidrio integral (GGS) Sí Sistema de vidrio integrado (IGG) Sí Hoja con marco (provista por el cliente) Sí Hoja de madera (provista por el cliente) Sí Altura 70 mm Fondo 190 mm Peso de hoja (máx.) 125 kg Peso de hoja (máx.) 2 hojas 125 kg Anchura de apertura 1 hoja 700 mm - 3000 mm Anchura de apertura 2 hojas 900 mm - 3000 mm Rango de temperatura -15 °C - 50 °C Grado de protección IP20 Desconexión de corriente Interruptor principal en el mecanismo Homologaciones DIN 18650, EN 16005, DIN EN ISO 13849: nivel de funcionamiento D Características del producto Accionamiento de corriente continua de marcha suave resistente al desgaste con una altura de sólo 7 cm Integración en red mediante CAN-Bus e integrable en los sistemas de gestión de la tecnología del edificio Detección autónoma de los errores y protocolización Entradas y salidas parametrizables para diversas funciones Batería integrada para apertura de emergencia en caso de errores relevantes para la seguridad, como fallo de corriente El carro de ruedas autolimpiante reduce los esfuerzos de mantenimiento Están disponibles de forma opcional diversos bloqueos mecánicos y eléctricos Áreas de aplicación Sistemas de puerta corredera de simple y doble hoja Puertas interiores y exteriores con una elevada frecuencia de paso Fachadas con construcción estrecha poste travesaño Fachadas de vidrio con las máximas exigencias de diseño Anchos de apertura de 700 a 3000 mm Hojas con un peso máximo de 125 kg cada una Los sistemas de perfiles adecuados son los sistemas de perfiles con perfilería delgada y vidrio ISO y MONO, sistema todo vidrio (GGS), sistema todo vidrio integrado (IGG) y hojas con marco y de madera del lado de montaje
