# Sistema de puerta corredera telescópica automática, referencia Slimdrive SLT de GEZE. Grandes anchuras de paso. Para el empleo en fachadas de vidrio estrechas

- Propiedad del archivo: CONSTRUNARIO
- Formato: FIEBDC-3/2012
- Programa: Construnario Versión 3.51
- Fecha de los precios: 21/10/2020
- Divisa: EUR

**SLIMSLT** u Sistema de puerta corredera telescópica automática, referencia Slimdrive SLT de GEZE. Grandes anchuras de paso. Para el empleo en fachadas de vidrio estrechas
Sistema de puerta corredera telescópica automática, referencia Slimdrive SLT de GEZE. Grandes anchuras de paso. Para el empleo en fachadas de vidrio estrechas Nombre comercial Slimdrive SLT Sólo sistemas de puerta de 2 hojas Sí Para sistemas de puerta de 4 hojas Sí Vidrio ISO con perfilería delgada Sí Sistema de vidrio integrado (IGG) Sí Altura 70 mm Fondo 247 mm Peso de hoja (máx.) 2 hojas 80 kg Peso de hoja (máx.) 4 hojas 70 kg Anchura de apertura 2 hojas 1000 mm - 3000 mm Anchura de apertura 4 hojas 1600 mm - 3600 mm Rango de temperatura -15 °C - 50 °C Grado de protección IP20 Desconexión de corriente Interruptor principal en el mecanismo Homologaciones DIN 18650, EN 16005, DIN EN ISO 13849: nivel de funcionamiento D Características del producto Dos carriles de rodadura en paralelo guían la hoja de la puerta y, de este modo, alcanzan elevados anchos de apertura Accionamiento de corriente continua de marcha suave resistente al desgaste con una altura de sólo 7 cm Integración en red mediante CAN-Bus e integrable en los sistemas de gestión de la tecnología del edificio Detección autónoma de los errores y protocolización Entradas y salidas parametrizables para diversas funciones Batería integrada para apertura y cierre de emergencia en caso de corte eléctrico Están disponibles de forma opcional diversos bloqueos mecánicos y eléctricos. Áreas de aplicación Sistemas de puerta corredera de dos y cuatro hojas En caso de condiciones de espacio reducidas con un ancho de apertura escaso o poco espacio junto al abrepuertas Puertas interiores y exteriores con una elevada frecuencia de paso Posibilidad de anchos de apertura de 1000 a 3600 mm Hojas con un peso máximo de 80 kg cada una Los sistemas de perfiles adecuados son los sistemas de perfiles con perfilería delgada, vidrio ISO, y sistema todo vidrio integrado (IGG)
