# Sistema de puerta corredera automática, referencia ECdrive T2 de GEZE. Para puertas con un peso de hoja de hasta 140 kg

- Propiedad del archivo: CONSTRUNARIO
- Formato: FIEBDC-3/2012
- Programa: Construnario Versión 3.51
- Fecha de los precios: 13/10/2020
- Divisa: EUR

**ECdriveT2** u Sistema de puerta corredera automática, referencia ECdrive T2 de GEZE. Para puertas con un peso de hoja de hasta 140 kg
Sistema de puerta corredera automática, referencia ECdrive T2 de GEZE. Para puertas con un peso de hoja de hasta 140 kg Nombre comercial ECdrive T2 Sólo sistemas de puerta de 1 hoja Sí Sólo sistemas de puerta de 2 hojas Sí Altura 100 mm Fondo 190 mm Peso de hoja (máx.) 120 kg Peso de la hoja (máx.) hoja simple con GCprofile Therm y carro de ruedas doble 140 kg Peso de hoja (máx.) 2 hojas 120 kg Peso de la hoja (máx.) doble hoja con GCprofile Therm y carro de ruedas doble 140 kg Anchura de apertura 1 hoja 700 mm - 3000 mm Ancho de apertura hoja simple con GCprofile Therm 1500 mm Anchura de apertura 2 hojas 900 mm - 3000 mm Ancho de apertura doble hoja con GCprofile Therm 3000 mm Rango de temperatura -15 °C - 50 °C Grado de protección IP20 Desconexión de corriente Interruptor principal en el mecanismo Homologaciones DIN 18650, EN 16005, DIN EN ISO 13849: nivel de funcionamiento D Características del producto Diseño delgado con cobertor de solo 100 mm de altura para más espacio libre para ser creativo Con la posibilidad de usar carros de ruedas dobles y GCprofile Therm con un peso de hoja de hasta 140 kg Conectividad a través de GEZE Cockpit Montaje eficiente por medio de carril de rodadura preperforado y orificios alargados Guía de suelo continua para descarga controlada de agua de lluvia disponible Las guías de cables integradas simplifican el tendido de los cables Integración en red mediante CAN-Bus e integrable en los sistemas de gestión de la tecnología del edificio Detección autónoma de los errores y protocolización Entradas y salidas parametrizables para diversas funciones Batería integrada para apertura y cierre de emergencia en caso de corte eléctrico El carro de ruedas autolimpiante reduce los esfuerzos de mantenimiento Están disponibles de forma opcional diversos bloqueos mecánicos y eléctricos Interfaz de servicio técnico para mantenimiento sencillo Áreas de aplicación Sistemas de puerta corredera de simple y doble hoja Puertas interiores y exteriores con una elevada frecuencia de paso Solución completa para sectores de entradas con GCprofile Therm y lucernario Para exigencias elevadas en materia de estanqueidad o eficiencia energética Anchos de apertura de 700 a 3000 mm Hojas con un peso máximo de 140 kg cada una Los sistemas de perfiles adecuados son los sistemas de perfiles con perfilería delgada y vidrio ISO y MONO, GCprofile Therm, perfil de apriete de cristal de seguridad de una lámina, hojas con marco y de madera del lado de montaje
