# CM230-L - Actuador rotativo 2 Nm - de Belimo

- Propiedad del archivo: CONSTRUNARIO
- Formato: FIEBDC-3/2012
- Programa: Construnario Versión 3.51
- Fecha de los precios: 10/08/2021
- Divisa: EUR

**CM230-L** u CM230-L - Actuador rotativo 2 Nm - de Belimo
CM24-L Actuador rotativo 2 Nm de BELIMO para compuertas de hasta 0.4 m2 aprox. Resumen características: - AC/DC 24 V - Todo-nada, 3 puntos - Tiempo de giro del motor 75 s / 90° - IP54 - Accionamiento manual - Desembrague magnético - Conexión Cable 1 m PVC - Sentido del movimiento del motor Giro antihorario - Interfaz mecánica Accionador del eje, nuez de arrastre universal 6...12.7 mm Datos eléctricos: Tensión nominal AC / DC 24 V Frecuencia de voltaje nominal 50/60 Hz Rango de tensión nominal AC 19,2 ... 28,8 V / DC 19,2 ... 28,8 V Consumo de energía en funcionamiento 0,5 W Consumo de energía en posición de reposo 0,2 W Consumo de energía para el tamaño de cable 1 VA Conexión alimentación / control Cable 1 m, 3 x 0,75 mm² Funcionamiento en paralelo Sí (tenga en cuenta los datos de rendimiento) Datos funcionales: Par motor Mín.2 Nm Sentido de movimiento rotación del motor en sentido antihorario Anulación manual con imán Ángulo de rotación 0 ... 287,5 °, Nota de ángulo de giro Sin limitación: sin fin Con un clip de tope Z-ESCM: 315 ° Tiempo de funcionamiento del motor 75 s / 90 ° Motor de nivel de potencia acústica 35 dB (A) Controlador de husillo Abrazadera de husillo universal 6 ... 12,7 mm Indicación de posición Mecánicamente, enchufable (con integrado imán para desacoplamiento de marchas) Seguridad: Clase de protección IEC / EN III Seguridad de voltaje muy bajo (SELV) Clase de protección UL UL Clase 2 Suministro Grado de protección IEC / EN IP54 Grado de protección NEMA / UL NEMA 2, UL Enclosure Type 2 EMC CE según 2014/30 / EU Certificación IEC / EN IEC / EN 60730-1 e IEC / EN 60730-2-14 Certificación UL cULus según UL 60730-1A, UL 60730-2- 14 y CAN / CSA E60730-1: 02 Modo de funcionamiento Tipo 1 Alimentación / control de tensión de impulso nominal 0,8 kV Control de grado de contaminación 3 Temperatura ambiente -30 ... 50 ° C Temperatura de inactividad -40 ... 80 ° C Humedad ambiente 95% r.h., sin condensación Mantenimiento Sin mantenimiento Peso 0,28 kg Accesorios: Z-ARCM - Soporte antirrotación para CM. Material termoplástico. Multipack 20 uds. Z-ESCM - Topes finales mecánicos para CM.. / CQ.. para CH.. Material termoplástico Z-MA - Desembrague magnético para CM.. / CH.. / CM..D.. Material termoplástico. Imán niquelado Z-PICM - Indicador de posición para CM.. con imán de desembrague. Material termoplástico
