# Bomba de calor deshumectadora, HV 4 de Borealis. 4 kg/h de capacidad. Vertical

- Propiedad del archivo: CONSTRUNARIO
- Formato: FIEBDC-3/2012
- Programa: Construnario Versión 3.51
- Fecha de los precios: 14/09/2022
- Divisa: EUR

**BorHv4** u Bomba de calor deshumectadora, HV 4 de Borealis. 4 kg/h de capacidad. Vertical.
Gama de equipos deshumidificadores / climatizadores para piscinas cubiertas de pequeño y mediano tamaño, aptos para ser instalados en exteriores o interiores y fabricados en dos formatos: HV (vertical) y HS (horizontales de altura reducida).Estructura realizada con perfilería de aluminio anodizado con rotura de puente térmico y paneles de cierre desmontables tipo sándwich formados por dos láminas de acero galvanizado lacado con alma de aislamiento termo-acústico PIR, de 45 mm de espesor como estándar. Interior de los paneles lacado. Bandeja de condensados de acero inoxidable.Grupo frigorífico dotado de compresores scroll en un circuito frigorífico. Baterías fabricadas con tubo de cobre y aletas de aleación aluminio - magnesio resistentes a la corrosión. De serie, batería de apoyo para caldera con válvula de dos o de tres vías, integrada en el control. Cuadro eléctrico con detector de cambio de fase, protección magnetotérmica y disyuntores para cada motor.Filtrado de serie: G4 en retorno. Opcionalmente, filtros de alta eficacia.Ventilador centrífugo con transmisión ajustable por correas y alta presión disponible.Control mediante termostato e higrostato electrónicos incorporados en el equipo. Opcionalmente, control DDC. Sistema de control proporcional libremente programable con pantalla gráfica para instalación local o a distancia. Menús en castellano. Dotado de serie de conectividad IP y MODBUS. Servidor web incorporado.• Filtrado de alta eficacia.• Presión disponible diferente a la estándar.• Condensador de agua (“recuperador”) en titanio. • Condensador remoto para refrescamiento estival.• Sección de mezcla con ventilador de retorno (“free-cooling”).• Recuperador aire-aire con tratamiento anticorrosión.• Compresores inverter.• Baterías cobre-cobre.• Ventiladores EC
