# Depuradoras de aguas residuales para viviendas

- Propiedad del archivo: CONSTRUNARIO
- Formato: FIEBDC-3/2012
- Programa: Construnario Versión 3.51
- Fecha de los precios: 25/11/2020
- Divisa: EUR

**C2202ECD_01** u Depuradoras de aguas residuales para viviendas
Nuestros sistemas de tratamiento de aguas residuales, están especialmente diseñados para el tratamiento de las aguas procedentes de viviendas que no dispongan de conexión a una red de saneamiento (casas aisladas, urbanizaciones…), disponemos de distintas soluciones económicas, muy ecológicas, con un mantenimiento simple y rápido, con rendimientos muy elevados y costes energéticos muy reducidos. Cumple legislación y con certificado. Nuestras soluciones para este tipo de viviendas abarcan desde económicos filtros biológicos hasta sistemas naturales de fitodepuración con plantas acuáticas, pasando por sistemas compactos de oxidación total de bajo consumo, alto rendimiento y que engloban soluciones técnicas muy avanzadas para el depuración biológica del agua. Las Depuradoras de Oxidación Total son los que más han evolucionado tecnológicamente aportando soluciones al problema del tratamiento de aguas residuales que presentan núcleos de casas o zonas residenciales que por diferentes cuestiones no disponen de la conexión al alcantarillado. Gracias al aporte de oxigeno, el agua es agitada y junto con las bacterias ayudan a esta materia orgánica a ser disuelta en sus componentes minerales, separándose y produciendo un nuevo proceso de decantación.
