# Separadores de hidrocarburos y de grasas

- Propiedad del archivo: CONSTRUNARIO
- Formato: FIEBDC-3/2012
- Programa: Construnario Versión 3.51
- Fecha de los precios: 25/11/2020
- Divisa: EUR

**C2202ECD_04** u Separadores de hidrocarburos y de grasas
Separadores de hidrocarburos: Nuestros Separadores de hidrocarburos están fabricados para evitar vertidos de aguas con restos de hidrocarburos al alcantarillado. Disponemos de diferentes modelos de separadores de hidrocarburos en PRFV (Poliéster Reforzado con Fibra de Vidrio), a desde un volumen de 300 Litros, hasta de 130.000 litros. La fabricación, realización, ensayo, marcaje y control de calidad, están recogidas por las siguientes normas: UNE EN 858-1 UNE EN 858-2 Nuestros modelos, llevan incorporado en su interior un compartimento de desarenado y un filtro coalescente de alto rendimiento. Según el modelo pueden disponer también de By-Pass para aguas pluviales, sistema de recogida de hidrocarburos interno con obturador automático o acumulación en un depósito de recogida externo. Todos nuestros separadores de hidrocarburos de clase 1-A, disponen de certificado CE, homologación y registro de fabricante. Estos equipos aprovechan el principio de la coalescencia, favorecida por filtros lamelares de alta superficie específica y elevado rendimiento, constituidos por hojas termoformadas en PVC de alta calidad, ensambladas con perfil invertido, cada dos hojas. Con este tipo de filtro coalescente se consigue aglutinar las partículas más diminutas de aceites e hidrocarburos, facilitando así su posterior separación del agua y su eliminación. Nuestros equipos están recomendados para tratar las aguas procedentes de la actividad en talleres, parking, estaciones de servicio, limpieza de aguas portuarias, desguaces. Separadores de grasas Si lo que queremos eliminar son aceites y grasas de cocinas de origen animal y vegetal, necesitamos un separador de grasas. Fabricamos diferentes modelos de separadores de grasas de distintas formas, características y dimensiones más información en Separadores de Grasas.
