# Sistema de compensación de tolerancias sencillo, referencia FLEXITOL® Eco de Böllhoff

- Propiedad del archivo: CONSTRUNARIO
- Formato: FIEBDC-3/2012
- Programa: Construnario Versión 3.51
- Fecha de los precios: 08/11/2022
- Divisa: EUR

**FLEXIECO** u Sistema de compensación de tolerancias sencillo, referencia FLEXITOL® Eco de Böllhoff
El nuevo FLEXITOL® Eco supone un nuevo hito en nuestra ya conocida gama de sistemas de compensación de tolerancias. La compensación de tolerancias tiene lugar ya durante la colocación, en el momento en el que el marco de plástico se comprime y se adapta automáticamente a la medida requerida para la compensación de la tolerancia. No se requiere ningún otro proceso de ajuste.
