# BAB Technologie

- Propiedad del archivo: CONSTRUNARIO
- Formato: FIEBDC-3/2012
- Programa: Construnario Versión 3.51
- Fecha de los precios: 27/11/2020
- Divisa: EUR

**C101702ALB_1** BAB Technologie
Su producto más conocido, el eibport, permite la gestión local y remota de una instalación domótica KNX gracias a la aplicación avanzada Cubevision desde cualquier dispositivo.
