# Basalte

- Propiedad del archivo: CONSTRUNARIO
- Formato: FIEBDC-3/2012
- Programa: Construnario Versión 3.51
- Fecha de los precios: 27/11/2020
- Divisa: EUR

**C101702ALB_2** Basalte
Interruptores y termostatos táctiles exclusivos, fáciles de utilizar, soportes de diseño para iPad, audio multiroom. Sofisticación al alcance de su mano que se adapta a cualquier decoración.
