# Sistema para el tratamiento de humedades, DryKit® de Demsa

- Propiedad del archivo: CONSTRUNARIO
- Formato: FIEBDC-3/2012
- Programa: Construnario Versión 3.51
- Fecha de los precios: 01/12/2020
- Divisa: EUR

**C0904DEM_1** Sistema para el tratamiento de humedades, DryKit® de Demsa
El Sistema DryKit®, patentado en Europa por Tecnored, ofrece la garantía de 20 años de experiencia en la desecación de muros, tanto en edificios civiles como de importancia histórico-artística. TRATAMIENTO DE HUMEDADES El sistema exclusivo de DryKit® forma una barrera química en las fábricas de albañilería. Las últimas obras realizadas en España siguen demostrando que las barreras químicas hidrófugas introducidas con difusión lenta es la solución definitiva para el tratamiento de humedades de capilaridad. Como los factores de envejecimiento de las "cadenas moleculares" son exclusivamente los rayos ultravioleta, se puede afirmar además que la duración de estas barreras químicas es prácticamente ilimitada. El kit de trabajo consta de unas prácticas bolsas con escala graduada muy fácil de leer, una boca para el llenado con la formulación, una pequeña lengüeta para que el producto no entre en contacto con cuerpos extraños (escombros, agua de lluvia, etc), unos difusores desechables de celulosa prensada con una corona y un tubo de vítrex para acoplarlos con el regulador de flujo. Se incluye también un completo Manual Técnico de Instrucciones con gráficos e indicaciones útiles para efectuar el tratamiento de rehabilitación. Asimismo están indicadas las modalidades de trabajo y los tiempos que se requieren para rehabilitar los enlucidos. Bajo pedido, DEMSA suministrará la asistencia técnica y el personal especializado necesario para la correcta aplicación del producto.
