# Tubería prefabricada de Tubasys

- Propiedad del archivo: CONSTRUNARIO
- Formato: FIEBDC-3/2012
- Programa: Construnario Versión 3.51
- Fecha de los precios: 03/12/2020
- Divisa: EUR

**C1013TUB_1** Tubería prefabricada de Tubasys
Características del producto: - Tubería de diámetros entre 1'' y 2'', con manguitos ranurados entre 1'' y 4'' y roscaos entre 1/2'' y 2 1/2''. Bajo pedido se fabrican tuberías de entre 14'' y 24''. - Sin soldadura (AESS) y con soldadura (ACS) - Amplia gama espesores y acabados, incluyendo galvanizado y posibilidad de cualquier color de la carta RAL. - Producto listo para montaje en obra, rápido y limpio. - Accesorios de unión y montaje
