# Accesorios ranurados de Tubasys

- Propiedad del archivo: CONSTRUNARIO
- Formato: FIEBDC-3/2012
- Programa: Construnario Versión 3.51
- Fecha de los precios: 03/12/2020
- Divisa: EUR

**C1013TUB_2** Accesorios ranurados de Tubasys
- Cuerpo: fundición de hierro dúctil conforme a ASTM A-536. Grado 65-45-12 - Perno métrico y tuercas hexagonales reforzadas - Junta EPDM como estándar; prelubricada como opcional.
