# Sistemas de bandejas de rejilla y de acero laminado para la conducción de cables eléctricos de Interflex

- Propiedad del archivo: CONSTRUNARIO
- Formato: FIEBDC-3/2012
- Programa: Construnario Versión 3.51
- Fecha de los precios: 03/12/2020
- Divisa: EUR

**C1004INT_2** Sistemas de bandejas de rejilla y de acero laminado para la conducción de cables eléctricos de Interflex
Viafil: Sistema de bandejas portacables de rejilla electrosoldada Viatec: Sistema de bandejas portacables de acero laminado Plastichain: Cadenas portacables
