# Ignifugación de estructuras metálicas y de madera por parte de Ignifugaciones Condal

- Propiedad del archivo: CONSTRUNARIO
- Formato: FIEBDC-3/2012
- Programa: Construnario Versión 3.51
- Fecha de los precios: 22/02/2021
- Divisa: EUR

**C131003CON_1** Ignifugación de estructuras metálicas y de madera por parte de Ignifugaciones Condal
Sistemas de aplicación ? Mortero de vermiculita hasta R 240 ? Pintura intumescente hasta R 240 ? Panel semirrígido de lana de roca hasta R 240 ? Placa cortafuegos hasta R 240
