# Sellado contra el fuego de paso de instalaciones por parte de Ignifugaciones Condal

- Propiedad del archivo: CONSTRUNARIO
- Formato: FIEBDC-3/2012
- Programa: Construnario Versión 3.51
- Fecha de los precios: 22/02/2021
- Divisa: EUR

**C131003CON_4** Sellado contra el fuego de paso de instalaciones por parte de Ignifugaciones Condal
SISTEMAS ? Collarines intumescentes hasta EI 240. ? Almohadillas intumescentes hasta EI 240. ? Lana de roca y resinas termoplásticas hasta EI 240. ? Mortero ignífugo hasta EI 240. ? Masillas hasta EI 240. ? Siliconas hasta EI 240. ? Espuma selladora hasta EI 240.
