# Cubierta de junta alzada de doble engatillado elZinc®. Bandejas fijadas con patillas ‘warmfast’

- Propiedad del archivo: CONSTRUNARIO
- Formato: FIEBDC-3/2012
- Programa: Construnario Versión 3.51
- Fecha de los precios: 13/01/2021
- Divisa: EUR
- Código: elzinc

**ELZINC0102** m2 Cubierta de junta alzada de doble engatillado elZinc®. Bandejas fijadas con patillas ‘warmfast’
• Suministro y colocación de cubierta de zinc mediante el sistema de junta alzada de doble engatillado compuesto por bandejas de elZinc® zinc titanio fabricado según EN988. • Laminado a un espesor de ……..1mm y a una tolerancia de ±0,01mm. • El acabado del zinc será elZinc® ……………….2. • Acabado Rainbow certificado a RC5, RUV4 según normativa EN10169:2012. • Las bandejas de junta alzada tendrán un ancho de ……mm3 y se engatillarán correctamente a una altura de 25mm con un mínimo de marcas de herramienta. • La fijación de las bandejas se hará mediante patillas de acero inoxidable colocadas nominalmente cada 300mm4 a lo largo de la junta alzada. • Soportes de tablas de madera maciza, entablados, foamglas y paneles sandwich y otros soportes empleando patillas estándar: Patillas fijadas con clavos de fuste anular/ /tirafondos/remaches/otro5 según soporte para obtener una resistencia a la extracción de la patillas de 560N. • Soporte de aislamiento rígido empleando patillas ‘Warm-fast’ o similar: Patillas ‘Warmfast’ fijadas al soporte debajo del aislamiento de manera que se obtenga una resistencia a la extracción de la patillas de 560N. Seguir las instrucciones del fabricante para la fijación de las patillas • El revestimiento de la cubierta incluirá todos los remates perimetrales al alero, cumbrera, limatesas, laterales etc., limas y pesebrones y remates a chimeneas, claraboyas y otros elementos para asegurar una cubierta estanca, incluidos entradas y salidas de ventilación según necesidad. • Todos los trabajos se llevarán a cabo según los planos de la Dirección facultativa y las recomendaciones de elZinc®, y de acuerdo a normativa local y nacional.

| Código | Ud | Descripción | Rendimiento | Precio |
|---|---|---|---|---|
| ELZINC_BAND | m2 | Bandeja de zinc titanio de junta alzada de elZinc. Espesor 0,8 mm. Acabado elZinc Natural. (material) | 0.000 | 0 |
| ELZINC_PAT | u | Patilla de acero inoxidable (material) | 0.000 | 0 |
| ELZINC_MAD | m | Tabla de madera maciza (material) | 0.000 | 0 |
| ELZINC_CLA | u | Clavos de fuste anular (material) | 0.000 | 0 |
| MOC079 | h | Oficial 1ª montador de cerramientos industriales (mano de obra) | 0.000 | 0 |
| MOC080 | h | Ayudante montador de cerramientos industriales (mano de obra) | 0.000 | 0 |

## Recursos

**ELZINC_BAND** m2 Bandeja de zinc titanio de junta alzada de elZinc. Espesor 0,8 mm. Acabado elZinc Natural
Bandejas de elZinc® zinc titanio fabricado según EN988. • Laminado a un espesor de ……..1mm y a una tolerancia de ±0,01mm. • El acabado del zinc será elZinc® ……………….2. • Acabado Rainbow certificado a RC5, RUV4 según normativa EN10169:2012. • Las bandejas de junta alzada tendrán un ancho de ……mm3 y se engatillarán correctamente a una altura de 25mm con un mínimo de marcas de herramienta.
