# Aislamiento térmico reflectivo Tripomant XIX, referencia TR/XIX: 2 capas aluminio, 7 intermedias, 4 de espuma y 6 térmicas

- Propiedad del archivo: CONSTRUNARIO
- Formato: FIEBDC-3/2012
- Programa: Construnario Versión 3.51
- Fecha de los precios: 14/06/2023
- Divisa: EUR

**TR_TRXIX** m2 Aislamiento térmico reflectivo Tripomant XIX, referencia TR/XIX: 2 capas aluminio, 7 intermedias, 4 de espuma y 6 térmicas
Precio: 18.99
Aislamiento térmico reflectivo Tripomant XIX, referencia TR/XIX: 2 capas aluminio, 7 intermedias, 4 de espuma y 6 térmicas Ref.: TR/XIX Marca: Tripomant Peso: 6,70 Kg Medidas: 10 x 1.20 m Aislamiento térmico U = 0,40 W/m²K Barrera de vapor: Sí Barrera de condensación: Sí Resistente al agua: Sí Capas - Total: 19 Aluminio: 2 Espuma*: 4 Fieltro: 6 Reflectivo: 7 * Espuma de polietileno (1mm) M2. Aislamiento térmico reflectivo TRIPOMANT XIX, formado por dos láminas flexibles de aluminio puro protegido contra la oxidación (emisividad de 0,05), siete laminas reflectoras intermedias, cuatro laminas de espuma y seis laminas termicas termotextiles, con un espesor total de 12 mm, colocado sobre rastreles con fijaciones mecánicas, sellado de solape (5 cms.), proporcionando una resistencia térmica de 2,50 m2K/W (UNE EN 8990:1997) con dos cámaras de aires estancas de 2 cm. de espesor, según Norma UNE 16012, colocado según el ETE (Evaluación Técnica Europea) y CTE-HE1.
