# Aislante térmico reflectivo multicapa Tripomant R, referencia TR/R:3 láminas de aluminio y 2 de espuma de polietileno

- Propiedad del archivo: CONSTRUNARIO
- Formato: FIEBDC-3/2012
- Programa: Construnario Versión 3.51
- Fecha de los precios: 14/06/2023
- Divisa: EUR

**TR_TRR** m2 Aislante térmico reflectivo multicapa Tripomant R, referencia TR/R:3 láminas de aluminio y 2 de espuma de polietileno.
Precio: 8.05
Aislante térmico reflectivo multicapa Tripomant R, referencia TR/R:3 láminas de aluminio y 2 de espuma de polietileno. Ref.: TR/R Marca: Tripomant Peso: 3,50 Kg Volumen: 0,02 m² Medidas: 10 x 1.20 m Kit: 2 units Aislamiento térmico U = 0,68 W/m²K R = 1,47 m²K/W Aislamiento acústico: 22,00 dB Barrera de vapor: Sí Barrera de condensación: Sí Resistente al agua: Sí Capas - Total: 5 Aluminio: 3 Espuma*: 2 Reflectivo: 1 * Espuma de polietileno (1mm) M2. Aislamiento térmico reflectivo TRIPOMANT R, formado por tres láminas flexibles de aluminio puro protegido contra la oxidación (emisividad de 0,05), una lamina reflectora intermedia y dos laminas de espuma, con un espesor total de 3,0 mm, colocado con fijaciones mecánicas (rastrel), sellado de solape (5 cms.) proporcionando una Resistencia Térmica de R =1,471 m2K/W con dos cámaras de aire estancas de 2 cms. de espesor, según Norma UNE 16012, colocado según el ETE (Evaluación Técnica Europea) y CTE-HE1.
