# Aislante térmico reflectivo multicapa Tripomant Due, referencia TR/DUE. 2 laminas de aluminio y 2 de espuma de polietileno

- Propiedad del archivo: CONSTRUNARIO
- Formato: FIEBDC-3/2012
- Programa: Construnario Versión 3.51
- Fecha de los precios: 14/06/2023
- Divisa: EUR

**TR_TRDUE** m2 Aislante térmico reflectivo multicapa Tripomant Due, referencia TR/DUE. 2 laminas de aluminio y 2 de espuma de polietileno.
Precio: 6.99
Aislante térmico reflectivo multicapa Tripomant Due, referencia TR/DUE. 2 laminas de aluminio y 2 de espuma de polietileno. Ref.: TR/DUE Marca: Tripomant Peso: 3,30 Kg Volumen: 0,03 m² Medidas: 10 x 1.20 m Aislamiento térmico U = 0,78 W/m²K R = 1,28 m²K/W Aislamiento acústico: 20,00 dB Barrera de vapor: Sí Barrera de condensación: Sí Resistente al agua: Sí Capas - Total: 4 Aluminio: 2 Espuma*: 2 * Espuma de polietileno (1mm) M2. Aislamiento térmico reflectivo TRIPOMANT DUE, formado por dos láminas flexibles de aluminio puro protegido contra la oxidación (emisividad de 0,05) y dos laminas de espuma de polietileno, con un espesor total de 2,5 mm, colocado con fijaciones mecánicas, sellado de solape (5 cms.) con cinta de aluminio Tripofix, proporcionando una Resistencia Térmica de 1,28 m2K/W con cámara estanca de 2 cms. de espesor, según Norma UNE 16012, colocado según el ETE (Evaluación Técnica Europea) y CTE-HE1.
