# Aislante térmico reflectivo multicapa Tripomant C, referencia TR/C: 4 láminas de aluminio y 3 de espuma de polietileno

- Propiedad del archivo: CONSTRUNARIO
- Formato: FIEBDC-3/2012
- Programa: Construnario Versión 3.51
- Fecha de los precios: 14/06/2023
- Divisa: EUR

**TR_TRC** m2 Aislante térmico reflectivo multicapa Tripomant C, referencia TR/C: 4 láminas de aluminio y 3 de espuma de polietileno.
Precio: 9.29
Aislante térmico reflectivo multicapa Tripomant C, referencia TR/C: 4 láminas de aluminio y 3 de espuma de polietileno. Ref.: TR/C Marca: Tripomant Peso: 4,82 Kg Volumen: 0,06 m² Medidas: 10 x 1.20 m Aislamiento térmico U = 0,60 W/m²K R = 1,66 m²K/W Aislamiento acústico: 25,00 dB Barrera de vapor: Sí Barrera de condensación: Sí Resistente al agua: Sí Capas - Total: 7 Aluminio: 4 Espuma*: 3 Reflectivo: 2 M2. Aislamiento térmico reflectivo TRIPOMANT C, formado por cuatro láminas flexibles de aluminio puro protegido contra la oxidación (emisividad de 0,05) y tres laminas de espuma, con un espesor total de 4 mm, colocado sobre rastreles con fijaciones mecánicas, sellado de solape (5 cms.), proporcionando una Resistencia Térmica de R=1,667 m2K/W con dos cámaras de aires estancas de 2 cms. espesor, según Norma UNE 16012, colocado según el ETE (Evaluación Técnica Europea) y CTE-HE1.
