# Aislamiento térmico reflectivo Tripomant Simplex, referencia TR/S: 2 láminas de aluminio y 1 de espuma de polietileno de 5 mm

- Propiedad del archivo: CONSTRUNARIO
- Formato: FIEBDC-3/2012
- Programa: Construnario Versión 3.51
- Fecha de los precios: 14/06/2023
- Divisa: EUR

**TR_TRS** m2 Aislamiento térmico reflectivo Tripomant Simplex, referencia TR/S: 2 láminas de aluminio y 1 de espuma de polietileno de 5 mm
Precio: 6.49
Aislamiento térmico reflectivo Tripomant Simplex, referencia TR/S: 2 láminas de aluminio y 1 de espuma de polietileno de 5 mm Ref.: TR/S Marca: Tripomant Peso: 4,75 Kg Volumen: 0,08 m² Medidas: 10 x 1.20 m Aislamiento térmico U = 0,96 W/m²K R = 1,04 m²K/W Aislamiento acústico: 26,00 dB Barrera de vapor: Sí Barrera de condensación: Sí Resistente al agua: Sí Capas - Total: 3 Aluminio: 1 Espuma*: 1 * Espuma de polietileno (5mm) M2. Aislamiento térmico reflectivo TRIPOMANT SIMPLEX, formado por dos láminas flexibles de aluminio puro protegido contra la oxidación (emisividad de 0,05) y una lámina de espuma, con un espesor total de 5 mm, colocado con fijaciones mecánicas (rastrel), sellado de solape (5 cms.), proporcionando una Resistencia Térmica de 1,04 m2K/W con cámara estanca de 2 cms. de espesor, según Norma UNE 16012, colocado según el ETE (Evaluación Técnica Europea) y CTE-HE1.
