# Aislamiento acústico a impacto Tripomat Floopar, referencia TR/F. Laminas: polietileno metalizado y espuma de polietileno de 2 mm de espesor

- Propiedad del archivo: CONSTRUNARIO
- Formato: FIEBDC-3/2012
- Programa: Construnario Versión 3.51
- Fecha de los precios: 14/06/2023
- Divisa: EUR

**TR_TRF** m2 Aislamiento acústico a impacto Tripomat Floopar, referencia TR/F. Laminas: polietileno metalizado y espuma de polietileno de 2 mm de espesor
Precio: 2.49
Aislamiento acústico a impacto Tripomat Floopar, referencia TR/F. Laminas: polietileno metalizado y espuma de polietileno de 2 mm de espesor Ref.: TR/F Marca: Tripomant Peso: 2,60 Kg Volumen: 0,06 m˛ Medidas: 20 x 1.20 m Aislamiento térmico U = 1,42 W/m˛K R = 0,70 m˛K/W Aislamiento acústico: 17,00 dB Barrera de vapor: Sí Barrera de condensación: Sí Resistente al agua: Sí Capas - Total: 2 Espuma*: 1 Reflectivo: 1 * Espuma de polietileno (2mm) M2. Aislamiento térmico y acústico TRIPOMANT FLOOPAR, formado por lámina de aluminio (emisividad de 0,05) y lámina de espuma de polietileno de 2 cms, con un espesor total de 2 mm., colocada bajo tarima flotante, sellado de solapes (5 cms.) con cinta adhesiva de aluminio Tripofix, incluso p.p. de cortes y medios auxiliares.
