# Aislamiento térmico reflectivo, marca Tripomant, referencia TR/ADH. Una lamina de aluminio y espuma de polietileno de 5 mm de espesor

- Propiedad del archivo: CONSTRUNARIO
- Formato: FIEBDC-3/2012
- Programa: Construnario Versión 3.51
- Fecha de los precios: 14/06/2023
- Divisa: EUR

**TR_TRADH** m2 Aislamiento térmico reflectivo, marca Tripomant, referencia TR/ADH. Una lamina de aluminio y espuma de polietileno de 5 mm de espesor
Precio: 8.55
Aislamiento térmico reflectivo, marca Tripomant, referencia TR/ADH. Una lamina de aluminio y espuma de polietileno de 5 mm de espesor Ref.: TR/ADH Marca: Tripomant Peso: 4,75 Kg Volumen: 0,09 m² Medidas: 10 x 1.20 m Aislamiento térmico U = 1,25 W/m²K R = 0,80 m²K/W Aislamiento acústico: 26,00 dB Barrera de vapor: Sí Barrera de condensación: Sí Resistente al agua: Sí Capas - Total: 2 Aluminio: 1 Espuma*: 1 * Espuma de polietileno (5mm) M2. Aislamiento térmico reflectivo TRIPOMANT AUTOADHESIVO, formado por lámina flexible de aluminio puro protegido contra la oxidación (emisividad de 0,05), una lamina de espuma y papel adhesivo por la otra cara, con un espesor total de 5 mm, colocado en protección de pilares y frentes de forjados, sellado de solape con cinta adhesiva de aluminio Tripofix, proporcionando una Resistencia Térmica de R = 0,80 m2K/W y con cámara estanca de 2 cms. de espesor, según Norma UNE 16012, totalmente colocado según el ETE (Evaluación Técnica Europea) y CTE-HE1.
