# Lamina impermeable al gas Radón, marca Tripomant referencia TR/GR. Lamina de 4 mm. de espesor

- Propiedad del archivo: CONSTRUNARIO
- Formato: FIEBDC-3/2012
- Programa: Construnario Versión 3.51
- Fecha de los precios: 14/06/2023
- Divisa: EUR

**TR_TRGR** m2 Lamina impermeable al gas Radón, marca Tripomant referencia TR/GR. Lamina de 4 mm. de espesor.
Precio: 6.19
Lamina impermeable al gas Radón, marca Tripomant referencia TR/GR. Lamina de 4 mm. de espesor. Ref.: TR/GR Marca: Tripomant Peso: 9,00 Kg Volumen: 0,10 m˛ Medidas: 10 x 1.25 m Aislamiento térmico U = 0,90 W/m˛K R = 1,11 m˛K/W Barrera de vapor: Sí Barrera de condensación: Sí Resistente al agua: Sí Capas - Total: 4 Aluminio: 2 Espuma*: 2 * Espuma de polietileno (2mm cada una) M2. de Tripomant GR, lamina impermeable al gas Radón, barrera de vapor y totalmente impermeable al aire y al agua, formado por una doble lamina de compuesto aluminizado y una doble lamina protectora contra el punzonamiento de espuma, con un espesor total de 4 mm., colocado sobre el pavimento, sellado de solape de 5 cms. con cinta de butilo de 9 mm. de espesor, incluso p.p. de cortes, medios auxiliares y medidas de seguridad. Totalmente colocado de acuerdo al DB HS-6.
