# Accesorio para el paso de instalaciones

- Propiedad del archivo: CONSTRUNARIO
- Formato: FIEBDC-3/2012
- Programa: Construnario Versión 3.51
- Fecha de los precios: 24/10/2022
- Divisa: EUR

**TR_TRAE100** u Accesorio para el paso de instalaciones.
Precio: 24.99
Ud. de Accesorio para el paso de instalaciones a traves de la lámina Tripomant GR, garantizando la estanqueidad del conjunto al paso de gas radón, colocado, con p.p. de cortes y medios auxiliares.
