# Cortina cortafuegos, Fiberbarrier EW de Aicon Sistemas. 90 minutos

- Propiedad del archivo: CONSTRUNARIO
- Formato: FIEBDC-3/2012
- Programa: Construnario Versión 3.51
- Fecha de los precios: 04/11/2022
- Divisa: EUR

**AICON112** m Cortina cortafuegos, Fiberbarrier EW de Aicon Sistemas. 90 minutos.
FIBERBARRIER EW se define como cortina cortafuego textil de baja radiación (Integridad y Radiación térmica reducida). El sistema constructivo “Fiberbarrier EW”, ha sido ensayado según norma de ensayo EN 1634-1. Es un elemento constructivo con capacidad de función separadora, que debe de soportar la exposición al fuego solamente en una cara, sin que exista transmisión del fuego en la cara no expuesta debido al paso de las llamas o de gases calientes (CLASIFICACIÓN “E”). Además debe de limitar la transmisión del calor por radiación, en la cara no expuesta del elemento, a un valor no superior a 15 kW/m2 (CLASIFICACIÓN “W”), que impedirá en la cara no expuesta, exista suficiente calor para poder iniciar un incendio por presencia de materiales cercanos al elemento compartimentado. El modelo “Fiberbarrier EW”, mantiene durante más de 100 minutos, el criterio de baja radiación (no superior a 15 kW/m2). La cortina está compuesta por un tejido de fibra de vidrio reforzado con malla de acero recubierto con polímero especial por una de sus caras, eje metálico, cajón y guías laterales en chapa de acero galvanizado, contrapeso inferior y embellecedor lacado en color blanco pirineo, motor tubular de 24Vcc. La caída de la cortina es por gravedad, a velocidad controlada gobernada por el cuadro de control, con entrada a 230 Vac y salida a 24Vcc. Dispone de un sistema de alimentación (SAI) con autonomía de hasta 6 horas, que en caso de falta de suministro eléctrico garantiza el cierre. La apertura es automática motorizada. Una vez replegada queda totalmente oculta dentro del cajón por lo que se la denomina barrera invisible. Requisitos de funcionamiento La cortina textil FIBERBARRIER EW se mueve hacia su posición de operación de forma controlada al recibir una señal de activación y/o cuando se produce un fallo o corte en el sistema general. El método de cierre para este tipo de barreras debe ser del tipo “gravity fail-safe”, por gravedad y a prueba de fallos. El sistema no necesita cables con clasificación de resistencia al fuego salvo que se requiera la característica de apertura de emergencia. La velocidad de activación y de cierre de la cortina textil FIBERBARRIER EW se ha comprobado mediante ensayo obteniéndose una velocidad de cierre de 41 mm/s. Requisitos normativos La cortina textil FIBERBARRIER EW ha sido ensayada y homologada según las Normas UNE-EN 1634-1:2000; UNE-EN 1363-1:2012 y UNE-EN13501- 2:2004.
