# Bombilla LED vela E14, de Ledus. 3W, 200 -230 LM, 2900 - 6000 K

- Propiedad del archivo: CONSTRUNARIO
- Formato: FIEBDC-3/2012
- Programa: Construnario Versión 3.51
- Fecha de los precios: 11/11/2022
- Divisa: EUR

**LEDUS111** u Bombilla LED vela E14, de Ledus. 3W, 200 -230 LM, 2900 - 6000 K.
Esta bombilla tipo vela de 3W sustituye a las bombillas incandescentes de hasta 25W logrando un ahorro superior al 80%. El material empleado es aluminio de alta calidad provocando una excelente disipación de calor, resistencia a la corrosión y alta robustez. Además destacar: Alta eficiencia lumen por watio. Alto factor de potencia. Sin deslumbramientos ni parpadeos. Encendido inmediato. Baja emisiones de CO2 y libre de mercurio. Vida útil de 30,000 horas. garantia 5 años ÁREAS DE APLICACIÓN Las bombillas de vela son muy comunes en iluminación interior, tales como: • Restaurantes • Zonas Comerciales • Hoteles • Iluminación general del hogar
