# Bombilla LED E27 ECO, de Ledus. 6W, 550 - 600 LM, 2700 - 6000 K

- Propiedad del archivo: CONSTRUNARIO
- Formato: FIEBDC-3/2012
- Programa: Construnario Versión 3.51
- Fecha de los precios: 11/11/2022
- Divisa: EUR

**LEDUS112** u Bombilla LED E27 ECO, de Ledus. 6W, 550 - 600 LM, 2700 - 6000 K.
Este bulbo de 6W sustituye a las bombillas incandescentes de hasta 6W logrando un ahorro superior al 80%, y una apertura similar a la obtenida con la incandescencia. El material empleado es aluminio de alta calidad provocando una excelente disipación de calor, resistencia a la corrosión y alta robustez. Además destacar: Alta eficiencia lumer por watio. Alto factor de potencia Sin deslumbramientos ni parpadeos. Encendido inmediato. Elevado ángulo de apertura. Bajas emisiones de CO2 y libre de mercurio. garantia 5 años ÁREAS DE APLICACIÓN Las bombillas bulbo son muy comunes en iluminación interior, tales como: • Restaurantes • Zonas Comerciales • Bibliotecas • Hoteles • Iluminación general del hogar
