# Paneles acústicos decorativos realizados en foam, referencia Ecofoam de Ecocero

- Propiedad del archivo: CONSTRUNARIO
- Formato: FIEBDC-3/2012
- Programa: Construnario Versión 3.51
- Fecha de los precios: 18/02/2021
- Divisa: EUR

**ECOFOAM** u Paneles acústicos decorativos realizados en foam, referencia Ecofoam de Ecocero
Los paneles de la marca ECOceroŽ se fabrican con los mejores materiales acústicos que existen actualmente. Esto nos permite conseguir la mayor absorción acústica con el menor tratamiento. Desde ECOcero ofrecemos distintas modelos de paneles acústicos en un gran número de acabados pintados y entelados, en todo caso podemos fabricar los paneles acústicos a medida para adaptarlos a cualquier proyecto de interiorismo. Su función es la de reducir la reverberación de cualquier espacio y su diseńo versátil permite adaptarlos a cualquier decoración. Son de fácil y rápida instalación y no requieren obra.
