# Cabinas acústicas insonorizadas, referencia Ecobooth de Ecocero

- Propiedad del archivo: CONSTRUNARIO
- Formato: FIEBDC-3/2012
- Programa: Construnario Versión 3.51
- Fecha de los precios: 18/02/2021
- Divisa: EUR

**ECOBOO** u Cabinas acústicas insonorizadas, referencia Ecobooth de Ecocero
Los espacios abiertos se han convertido en el modelo a seguir para muchas empresas que desean optimizar el espacio y fomentar la colaboración entre la plantilla. ECObooth by ECOcero es una alternativa y forma innovadora para evitar las distracciones o perderse por el entorno de trabajo abierto reduciendo considerablemente cualquier tipo de sonido logrando el aislamiento profesional. Ofrecemos un diseño exclusivo además de una serie de accesorios que te permitirán optimizar al máximo sus prestaciones.
