# Solera autonivelante de bajo espesor Paris SLIM de Laterlite

- Propiedad del archivo: CONSTRUNARIO
- Formato: FIEBDC-3/2012
- Programa: Construnario Versión 3.51
- Fecha de los precios: 19/02/2021
- Divisa: EUR

**PARSLI** u Solera autonivelante de bajo espesor Paris SLIM de Laterlite
Ideal para SOLERAS DE SUELOS RADIANTES. GRANDES SUPERFICIES SIN JUNTAS – USO INTERIOR. Massettomix Paris SLIM es un mortero de consistencia autonivelante para soleras, premezclado en saco. Está listo para el uso después de la mezcla añadiendo únicamente agua.
