# Mortero de albañilería a base de arcilla expandida Malta M10 de Laterlite

- Propiedad del archivo: CONSTRUNARIO
- Formato: FIEBDC-3/2012
- Programa: Construnario Versión 3.51
- Fecha de los precios: 19/02/2021
- Divisa: EUR

**MALM10** u Mortero de albañilería a base de arcilla expandida Malta M10 de Laterlite
Malta M10 es un mortero de albañilería a base de Arcilla Expandida. Su clase resistente M10 (100 kg/cm2) es ideal para la colocación de muros portantes en zonas sísmicas. 20% sin costes añadidos.
