# Central analógica de 1 bucle con capacidad para 120 dispositivos direccionables M451A de Mira

- Propiedad del archivo: CONSTRUNARIO
- Formato: FIEBDC-3/2012
- Programa: Construnario Versión 3.51
- Fecha de los precios: 19/02/2021
- Divisa: EUR

**M451A** Central analógica de 1 bucle con capacidad para 120 dispositivos direccionables M451A de Mira
Central analógica de 1 bucle con capacidad para 120 dispositivos direccionables. Control y programación mediante pantalla táctil de 3,5”. Salidas supervisadas. Medidas: 339 x 332 x 90 mm
