# Central convencional 2 zonas referencia M402C de Mira

- Propiedad del archivo: CONSTRUNARIO
- Formato: FIEBDC-3/2012
- Programa: Construnario Versión 3.51
- Fecha de los precios: 19/02/2021
- Divisa: EUR

**M402C** u Central convencional 2 zonas referencia M402C de Mira
Central convencional 2 zonas. Medidas 281 x 231 x 98 mm. (Caja pequeña)
